# Hobrechtstr.55 12047 Berlin
Angebotsaufforderung (GAEB DA XML 3.1, DA83)
Projekt: 016
Währung: EUR
Bieterkommentare zugelassen: ja
Auftraggeber: AJC GmbH, Hobrechtstr.55 12047 Berlin, 12047; Vergabenummer: 012
Erstellt mit: ASBwin 22.0.1.0, Position 22.0.1.0, 21.02.2022

## Vertragsbedingungen
Vertretung der Vertragspartner:

Auftraggeber (AG):
Vertretung des AG in  bautechnischen  Belangen: Reppmann + Pilath GmbH.  Die Reppmann + Pilath GmbH ist nicht berechtigt Vertragsänderungen, Zusatzleistungen oder Stundenlohnleistung zu vergeben. Die Abnahme kann nur durch den AG ausgeführt werden. Abnahmen durch die Reppmann + Pilath GmbH sind nur technische Abnahmeprüfungen.

Auftragnehmer (AN) vertreten durch  Mitarbeiter des AN

Vertragsbestandteile nach §1 VOB /B:
sind in nachstehender Reihenfolge:
Bauvertrag, Auftrags LV, Angebot des AN

Die Ausführungsfristen  §5 VOB/B:
Es gelten die Fristen des. Bauzeitenplan vom

Vergütung  §2 VOB/B:
Der Vertrag ist ein Einheitspreisvertrag. Eine Gleitklausel wird nicht vereinbart.

Vertragsstrafe  §11 VOB/B :
Der AG kann 0,2% pro Tag des Verzuges von Einzelfristen bzw. Gesamtfertigstellungsfristen bis max. 5% der Bruttoabrechnungssumme von den Rechnungen des AN einbehalten.

Besonderheiten der Baustelle:
 Der AG stellt  Strom-+ Wasseranschlüsse + Bau WC.
  Hierfür werden pauschal  0,25% der Rechnungssumme einbehalten.

Bauwesenversicherung §7 VOB/B :
Es wurde eine Bauwesenversicherung vom AG abgeschlossen. Hierfür werden 0,13% der Rechnungssumme einbehalten.

Haftpflichtversicherung:
Der AG hat vor Ausführungsbeginn  den Abschluss einer Haftpflichtversicherung für Sach-+ Personenschäden für die Dauer der Arbeiten vor Ort nachzuweisen.

Gewährleistungsfrist §13 VOB/B:
In Abweichung zur VOB beträgt die Gewährleistungsfrist gemäß BGB 5 Jahre

Rechnungen+ Aufmaße etc.. §14 VOB/B:
Rechnungen sind  als  email  bei der Reppmann+Pilath GmbH Engeldamm 66 10179 Berlin einzureichen.
Die Skontofrist beginnt mit dem Eingang der Rechnung.
Es dürfen max. 1 Zwischenrechnungen + 1 Schlussrechnung gestellt werden.

Sicherheitsleistung  nach §17 VOB/B:
10 % der Brutto Auftragssumme für Vertragserfüllung
5% der Brutto Abrechnungssumme für die Sicherstellung der Gewährleistung
Der Sicherheitseinbehalt von 5% soll nach Schlußabnahme durch den AG durch Bürgschaft einer deutschen Bank/Versicherung abgelöst werden.
Die Gewährleistungsfrist beginnt mit dem Tage der schriftlich bestätigten mängelfreien Abnahme durch den AG.

Nachunternehmer:
Dürfen nur mit schriftlicher Zustimmung des AG  eingesetzt werden.

Schuttbeseitigung: Eigener Schutt, Reste + Verpackungsmaterial hat der AN kostenlos zu beseitigen. Die geltenden Vorschriften zur Entsorgung sind einzuhalten. Die Baustelle ist besenrein zu verlassen. Kommt der AN diesen Vorgaben nicht nach, kann der AG  eine Fremdfirma zur Reinigung und Schuttabfuhr einsetzen und dem AN mit den Kosten belasten.

Streitigkeiten §18 VOB/B :
als  Gerichtsstand wird Berlin vereinbart

## 012 Maurer-+ Putzarbeiten
Datum: 21.02.2022

**1 Durchbruch 2,96*2,30 m in MW herstellen**
Durchbruch in vorhandener, tragender Mauerwerkswand herstellen.

Abstützmaßnahmen nach Vorgabe der Statik ausführen,
Auflagerbereich  3 lagig mit druckfesten Steinen ausmauern
MW- Wand  für Trägereinbau  bis zur halben Wandstärke einschlitzen, Auflager mit Mörtelbett vorbereiten, mit Drahtgewebe umwickelten Stahlträger  einbauen und mit Quellmörtel verpreßen. Danach enstpr. an der anderen Wandseite vorgehen.
Mauerwerksöffnung  entsprechend den Maßen der Planung durch Einschneiden  und  Öffnung in der Wand herstellen..
Träger ausmauern und 3- seitig  mit 2 cm starkem  Zementputz verputzten. Laibungen beiputzen. Schwelle auf Niveau Bestand ausbetonieren.

Schutt beräumen + abfahren.

Mauerwerksstärke: 38 cm
Stahlträger (Statik T01): Profilstahl S235 rostgeschützt,
2*HEA 160, Länge 3,36 m
Menge: 1,000 St

**2 Durchbruch 1,78*2,30 m in MW herstellen**
Durchbruch in vorhandener, tragender Mauerwerkswand herstellen.

Abstützmaßnahmen nach Vorgabe der Statik ausführen,
Auflagerbereich  3 lagig mit druckfesten Steinen ausmauern
MW- Wand  für Trägereinbau  bis zur halben Wandstärke einschlitzen, Auflager vorbereiten, mit Drahtgewebe umwickelten Stahlträger  einbauen und mit Quellmörtel verpreßen. Danach enstpr. an der anderen Wandseite vorgehen.
Mauerwerksöffnung  entsprechend den Maßen der Planung durch Einschneiden  und  Öffnung in der Wand herstellen..
Träger ausmauern und 3- seitig  mit 2 cm starkem  Zementputz verputzten. Laibungen beiputzen. Schwelle auf Niveau Bestand ausbetonieren.

Schutt beräumen + abfahren.

Mauerwerksstärke: 38 cm
Stahlträger (Statik T02): Profilstahl S235 rostgeschützt,
2*HEA 160, Länge 2,86 m, Schwerlastanker STO1 RR 60*5
Menge: 1,000 St

**3 Öffnung 0,9*0,9 m in Bestand-MW vermauern + verputzen**
Nach Ausbau der Revisionstür entstandene Öffung  mit Kalksandstein -MW vermauern+ zur Sichtseite verputzen.
Menge: 1,000 St

**4 Tragendes Mauerwerk KS d=24 cm KS, SFK 20 Planstein DBM RDK 2,0**
Tragendes Mauerwerk für Innen- und Außenwände im Treppenhausbereich in allen Geschossen..
Ziegelart: Kalksandstein KS Planstein
Festigkeitsklasse: 20
Rohdichteklasse: 2,0
Mörtelgruppe: Dünnbett
Vermörtelte Stoßfugen
Wanddicke: 24 cm
Ort:  Treppenhauswand
Menge: 7,000 m3

**5 Horiz. Abdichtung, Bitumenpappe, 24 cm**
Abdichtung, waagerecht, gegen Bodenfeuchtigkeit in Wänden, einlagig, mit Bitumenpappe besandet beidseitig im Mörtelbett verlegt, mit 20 cm Stoßüberdeckung, herstellen

Konstruktionsteil: Abdichtung horizontal
Ort: alle Mauern
Material: Bitumenpappe besandet G200 DD

Wanddicke:  24,0 cm
Menge: 9,000 m

**6 Öffnung anlegen in Außenwänden >= 2,5 m²< 5 m²**
Öffnung anlegen in Außenwänden >= 2,5 m²< 5 m²
Ort: Eingangstür
Menge: 1,000 Stk

**7 Fertigteilsturz über Wandöffnungen, d= 24 cm**
Zulage zum MW:
Fertigteilsturz über Wandöffnungen, d= 24 cm
Innen + Außen liefern + einbauen
Menge: 4,500 m

**8 Stundenlohnarbeiten Facharbeiter**
Stundenlohnarbeiten Facharbeiter
nur auf Anweisung der BL
Menge: 5,000 St
